# Togostr. 11
Angebotsaufforderung (GAEB DA XML 3.2, DA83)
Projekt: 017250
Währung: EUR
Nebenangebote zugelassen: ja
Währung: ?
Ausführungsbeginn: 01.04.2026
Ausführungsende: 02.10.2026
Auftraggeber: nicht benannt
Erstellt mit: GXML Toolbox V3.3 R20230829, iTWO_64 V24.0.454, 18.11.2025

## Baubeschreibung TOG11
AUFTRAGGEBER:  Covivio Immobilien SE
  c/o Covivio Immobilien GmbH
  Cornelius-Frederickstr. 19, 13351 Berlin

BAUVORHABEN:  Togostraße 11; 11a

  13351 Berlin

GEWERK:  WDVS

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
Beschreibung des Bauvorhabens

Energetische Sanierung Fassade und Balkone durch WDVS, sowie Erneuerung sämtlicher Fensteranlagen,, Dachsanierung der Flachdachflächen

Die Baustelleneinrichtung erfolgt hofseitig, es kann seitens des Auftragnehmers bei Bedarf ein Lastenaufzug an den Balkonen angestellt werden.

Eine Zwischenlagerung für Material kann mit der Bauleitung vereinbart werden.
Angaben zum Bauwerk
Mehrfamilienhaus, Baujahr 1976

Bei dem Gebäude handelt sich um einen 6 Geschosser (EG, 1.-5OG, Geschosshöhe ca. 2,95m) in der Togostraße 11; 11a in Berlin.

Standort

Der Standort befindet sich im Berliner Ortsteil Wedding.

Termin

Aufmaß:  ab 03.03.2026 - 15.04.2026
Ausführung:  ab 01.04.2026 - 02.10.2026

Bauzeitenübersicht

Gewerk  START  ENDE

Gerüstbau Aufbau  06.04.26  10.04.26
Fenster  17.03.26  22.05.26
WDVS  20.04.26  20.09.26
Dach  01.05.26  28.08.26
TRH  08.08.26  07.09.26
Gerüst Abbau  27.09.26  02.10.26

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
## 232 WDVS- und Gerüstarbeiten
Datum: 18.11.2025

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

Diese ““Allgemeinen Vertragsbedingungen““ (A),
Die sich anschließenden ““Allgemeinen technischen Vertragsbedingungen““ (B),
Die sich anschließenden ““Zusätzlichen technischen Vertragsbedingungen““ (C),
Die ““Zusätzlichen Vertragsbedingungen für die Ausführung von Bauleistungen Z-VOB/B““,
Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

Koordination / Terminabsprache(n) mit dem(den) Mieter(n) / Kundenbetreuer(n) / Bauleiter(n)
Fahrt- und Transportkosten
Tarifliche Zulagen wie beispielsweise Schmutz-/Staubzulagen, Zulagen für ekelerregende Arbeiten, etc.,
Abdecken von Einrichtungsgegenständen zum Schutz vor Beschädigung und Verschmutzung
Besenreine Säuberung der Arbeitsbereiche. Hierzu gehört auch die Beseitigung von Verunreinigungen des Treppenhauses und/oder der Hauszuwegungen,
Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

Die neuesten DIN-Vorschriften, VDE- und VDI-Richtlinien
Die Vorschriften der zuständigen Behörden (Bauaufsicht, Gewerbeaufsicht, Brandverhütung, TÜV, Berufsgenossenschaften und Versorgungsbetriebe, etc.)
Die Bestimmungen der Gerüstbauordnung
Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### 1 Vorarbeiten

#### 1.1 Baustelleneinrichtung

**1.1.10 Mobiltoilette**
Liefern, aufstellen und Vorhalten einer Chemietoilette als
WC-Kabine gemäß ASR A 4.1, einschließlich
wöchentlicher
Reinigung und Entsorgung mit An- und Abfuhr.

Die Bautoiletten sind den am Bau beteiligten Firmen zur Verfügung zu stellen.
Aufstellungsort gemäß
Abstimmung mit der Bauleitung.

Grundeinsatzzeit vier Wochen.
Menge: 1,000 St

**1.1.20 Gebrauchsüberlassung Mobiltoilette**
Vorhalten der vorbeschriebenen Toillettenkabine über die
vereinbarte Grundeinsatzzeit.
Menge: 24,000 StWo

**1.1.30 Baustromanschluss und -verteilerschrank**
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern,
aufstellen, abbauen und abtransportieren, einschl.
erforderlicher
Anschluss- und Zuleitungsverlegungen, Sicherungen, erforderlich werdendem
NH-Verteiler und Anschlussarbeiten.
Kosten für Antragsstellungen
und Meldungen beim zuständigen EVU sind in diese Position miteinzukalkulieren.
Der Baustromanschluss
ist zur Nutzung aller am Projekt beteiligten Gewerke bestimmt.

Grundvorzuhaltezeit vier Wochen.
Menge: 1,000 St

**1.1.40 Gebrauchsüberlassung Baustromanschluss und -verteilerschrank**
Vorhalten des Baustromverteilerschranks über die vereinbarte Grundeinsatzzeit.
Menge: 72,000 StWo

**1.1.50 Bauwasseranschluss und Entnahmestelle**
Herstellung, Vorhaltung, Wartung und Demontage
eines für die einzusetzenden
Maschinen geeigneten
Bauwasseranschlusses mit
Wasserzähleinrichtung und Absperrvorrichtung im Keller.
Einschließlich
Betrieb und Bedienung. Auch für Fremdfirmen nutzbar.
Das zur fachgerechten Herrichtung
notwendige Beauftragen und Vergüten eines Sanitärfachbetriebs,
sind in diese Position einzukalkulieren.

Der Zählerstand ist jeweils bei Aufstellung und Abholung in
Schriftfform mitzuteilen.
Menge: 1,000 St

**1.1.60 Bauschuttcontainer bereitstellen**
Bauschuttcontainer bereitstellen und abtransportieren, Inhalt fachgerecht entsorgen.

Container für schadstofffreien Abfall bereitstellen, vorhalten für die Dauer der vertraglich festgelegten Ausführungszeit einschließlich Transport zu einer zugelassenen Deponie.
Die Kosten und Gebühren für die Entsorgung werden auf Nachweis gesondert vergütet. geschlossene Form
Abfallart: Bauschutt, gemischter Bauschutt, Verpackungsmaterial, Dämmstoffabfall
Menge: 25,000 m³

**1.1.70 Aufstellen, vorhalten und wieder entfernen eines Bauwagens**
nach Vorschrift der Arbeitsstättenverordnung § 45 für die vertraglich vereinbarte Ausführungsfrist.
Menge: 1,000 Stck

**1.1.80 Einholen der für die ausgeschriebenen Arbeiten benötigten Anträge**
Genehmigungen einschließlich Entrichtung der Gebühren für die BE
Die Kosten werden auf Nachweis erstattet.
Straßenlandsondernutzung und Verkehrsrechtliche Anordnung. für die gesamte Bauzeit.
Die Straßenlandsondernutzung wird dem Fensterbauer, sowie dem Dachdecker, nach Abstimmung mit der BL Covivio ebenfalls/ teilweise zur Verfügung gestellt.
(Die Sondernutzungsfläche auf der Straße  beträgt ca. 20 lfm)
Beginn:  06.04.2026 bis 02.10.2026
Menge: 1,000 pau

#### 1.2 Schutzmaßnahmen

**1.2.10 Fensterstoßschutz mit Hartfaserplatten**
*** Bedarfsposition ohne GB
Abdecken und schützen der
Fenster sowie anderer, druckempfindlicher Untergründe im Bereich von Stemmarbeiten, temporär,
mittels Hartfaserplatten, einschließlich umseitiger Abklebung mit entsprechendem Klebeband und
inklusive fachgerechter Entfernung und Entsorgung nach Beendigung der Arbeiten.
220 Stück Fenster ~ bis 3m²
Menge: 1,000 Stk

**1.2.20 Fensterstaubschutz mit Folie**
Anbringen, Unterhalten und Beseitigen einer
transparenten Folienabklebung auf
Fenster-, Tür- und Wandöffnungsflächen, zum Schutz
vor Staub und Spritznebeleintrag,
Verschmutzungen an Blend- und Flügelrahmenoberflächen, Glasflächen, etc.
Menge: 635,000 m²

**1.2.30 Bodenschutz mit Folie**
*** Bedarfsposition ohne GB
Besondere Maßnahmen zum Schutz Boden
unter Gerüst - mit Folie, außen
Schutzabdeckung der Bodenflächen im
Bereich des Standgerüsts herstellen, vorhalten,
beseitigen und entsorgen.
Abdeckung bestehend aus: Gitterfolie
mit verstärktem Gewebe und Klebeband
Menge: 190,000 m²

**1.2.40 Bauzaun auf Anweisung des AG**
Bauzaun auf Anweisung des AG aus
mobilen Stahlrahmenelementen mit Rundstahlfüllstäben, Stützfüßen aus Beton, incl.
sämtlicher Verbindungen, Kupplungen etc.
Der Zaun ist aufzustellen und nach Abschluss aller Bauarbeiten
wieder abzubauen.

Türen und Tore werden gesondert vergütet.
Zaunhöhe:  2.00 m
Menge: 50,000 lfm

#### 1.3 Rückbauarbeiten

**1.3.10 Rückbau und Zwischenlagerung der Metalltrennwand im Laubengang**
Rückbau und Zwischenlagerung der Metalltrennwand im Laubengang vor den WDVS-Arbeiten.

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
2 Stk
L= ca. 1,90m
Menge: 2,000 St

**1.3.20 Rückbau und Entsorgung Fensterbankabdeckungen**
Alte Fensterbankabdeckungen aus Zink- und Aluminiumblech, Abwicklung bis ca. 250 mm,
einschließlich Befestigungmittel
und Unterkonstruktion rückbauen, nach unten
transportieren,  in Container oder Fahrzeug laden
und einschließlich Transport- und Entsorgungskosten fachgerecht entsorgen.
Menge: 360,000 m

**1.3.30 Rückbau und Entsorgung Befestigungsteile und Fremdkörper**
Vorhandene kleinere Einbauteile und Fremdkörper in der Fassade, wie Hausnummern, Leuchten, Lampenhalterungen, Schlüsseltresore, Kleinlüfter, Befestigungselemente,  Abstandhalter, Metallschellen, Kunststoffteile, Alarmleuchte Drähte usw. durch Abstemmen, Abflexen von der Fassade bzw. fachgerecht abnehmen, verladen, transportieren und unter Berücksichtigung der Transport- und Entsorgungskosten ordnungsgemäß entsorgen. Gegebenenfalls einzelne Teile zwischenlagern und wieder montieren.
Menge: 10,000 St

**1.3.40 Rückbau und Entsorgung der Bestandsdämmung an der Giebelfassade**
Bestehende Wärmedämmung aus expandiertem Polystyrol (EPS), Dämmstoffdicke ca. 6 cm, fachgerecht rückbauen, verladen, transportieren und unter Berücksichtigung der geltenden Vorschriften umweltgerecht entsorgen.
Menge: 275,000 m²

**1.3.50 Abriss abgehängte Decke**
Abriss abgehängte Decke Abriss der abgehängten Decke an der Hauseingangstür, incl. Entsorgung des anfallenden
Schutts. Die Entsorgung wird auf Nachweis
gesondert vergütet
Menge: 46,000 m²

### 2 Balkonbrüstungen und Balkondecken

#### 2.1 Vorarbeiten und Balkonentwässerungen

**2.1.10 Rückbau und Entsorgung Altleitungen, DN 50-100**
Vorhandene Rohrleitungen der Balkon- und Loggienentwässerungen,  DN 50-100,
einschließlich Bögen, Formstücke,
Befestigungsschellen, Verbindungsmaterialien
sowie Anschlussteile, etc. demontieren, nach unten transportieren, in Container oder Fahrzeug laden und
ordnungsgemäß verwerten.

Dimension : DN 70-100

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Menge: 475,000 lfm

**2.1.20 Rückbau und Entsorgung Balkonaltabläufe DN50**
In der Betondecke vorhandene Balkonabläufe DN 50-100
einschließlich sämtlicher Anschlussteile, etc. ausbauen/demontieren, nach unten transportieren, in Container oder Fahrzeug laden und
ordnungsgemäß verwerten.
Menge: 29,000 Stk

**2.1.30 Verschluss Altablauföffnungen mit schwindkompensiertem Mörtel**
Verschluss der vorhandenen Öffnungen im Untergrund nach Ausbau der alten Balkonabläufe,
mit schwindkompensiertem, zementärerm, standfestem und schnell abbindendem Reparaturmörtel.
Öffnungsdurchmesser ca. 80 - 140 mm,
Deckenstärke ca. 250 mm

Schwindkompensierten Verschlussmörtel
liefern und gemäß
Verarbeitungsanleitung des Herstellers fachgerecht einbauen und Öffnungen oberflächenbündig verschließen.

Abgerechnet wird pro Stück fix und fertig verschlossener Altablauföffnung.
Menge: 29,000 Stk

**2.1.40 Kernbohrung bis DN140**
Kernbohrungen bis DN 140 als Nassbohrung, senkrecht und waagerecht,
für DN 50 und DN 70 Balkonablaufeinbau herstellen.

Der genaue Bohrdurchmesser ist auf die gewählten Ablaufeinrichtungen abzustimmen und hat gemäß Herstellerangaben zu erfolgen.
Menge: 29,000 Stk

**2.1.50 Direktablauf mit Stützrand DN50**
Balkondirektablauf mit Stützrand,
Auslauf senkrecht, für Abdichtung mit Flüssigkunststoffen/Verbundabdichtungen, für Belag
von 2 - 3 mm, nach DIN EN 1253
mit erhöhtem Qualitätsstandard, aus Stahl
feuerverzinkt, ohne Sieb, DN 50,
liefern und gem.
Herstellerangaben in Kernlochbohrung einbauen.

Inkl. aller Befestigungs- und Dichtungselemente.

Angeb. Fabr.:
'...................................................................'
Menge: 29,000 Stk

**2.1.60 Regenfallrohr, VSt, DN50**
Abflussrohr, aus Stahl, feuerverzinkt, nach DIN EN 1123,
mit 2-Kammern-Steckmuffenverbindung,
Baustoffklasse A1, formstabil, bruchfest,
rückstausicher, DN 50,
liefern und fachgerecht einschließlich Verbindungs- und Befestigungsmaterial einbauen.
Menge: 475,000 lfm

**2.1.70 Rohrbögen VSt, DN50**
Rohrbogen aus Stahl, bis 87 Grad, feuerverzinkt,
nach DIN EN 1123 mit erhöhtem Qualitätsstandard,
mit 2-Kammern-Steckmuffenverbindung,
Baustoffklasse A1, formstabil, bruchfest,
rückstausicher, bis 87 Grad, DN 50,
liefern und fachgerecht montieren.

Angeb. Fabr.:
'...................................................................'
Menge: 10,000 Stk

**2.1.80 Zulage Dichtungs- und Befestigungsmaterial**
*** Pauschalposition
Zulage zu vorbeschriebenen Positionen
für Dichtungs- und Befestigungsmaterial wie Rohrschellen, Gleitmittel, etc.
Menge: 1,000 psch

**2.1.90 Provisorium**
Fallrohrprovisorium als Dachrinnenschlauchfolie oder PVC-Schlauch anbringen.
Demontage nach Beendigung der Arbeiten.
Menge: 70,000 lfm

#### 2.2 Balkonbeschichtung

**2.2.10 Demontage Brüstungsabdeckung Balkone**
Vorhandene Brüstungsabdeckung der Bestandsbalkone fachgerecht ausbauen und
entsorgen inkl. aller Nebenarbeiten.
Menge: 115,000 m

**2.2.20 Balkonabdichtung entf., Bitumen, 2-lagig**
*** Bedarfsposition ohne GB
Balkonabdichtung aus Bitumen entfernen, 2-lagig, verlegt auf Betonplatte, Rückbau einschl. Wandanschlüsse und Entsorgung.
Menge: 170,000 m²

**2.2.30 Verunreinigungen entfernen**
Verunreinigungen,
beschichtungsfeindliche Ablagerungen
u. Ä. durch Hochdruckreinigung von
Balkonflächen
Bauteilen entfernen.
Menge: 170,000 m²

**2.2.40 Algen entfernen**
Algen entfernen. Ausführungsart:
( ) Handreinigung
( ) Hochdruckreinigung
( ) '.....'
(sofern nicht vorgegeben, vom Bieter
einzutragen)
Die trockenen Flächen mit wasserverdünnt,
behandeln.

Angeb. Fabr.:
'...................................................................'
Menge: 170,000 m²

**2.2.50 Schlämmanstrich Untergrundvorbehandlung**
Schlämmanstrich Untergrundvorbehandlung:
Flächen säubern und nicht
tragfähige Anstrichteile entfernen.
Grundierung der Schadstellen
1. Struktur egalisierender und Poren
füllender Schlämmanstrich
2. Schlämmanstrich

Standardfarbton: kieselgrau

Angeb. Fabr.:
'...................................................................'
Menge: 115,000 m²

**2.2.60 Bodenausgleich 2 bis max 10 mm herstellen**
Spachtelmasse / Bodenausgleich im Außenbereich, zum
Spachteln, Ausgleichen und Nivellieren von Rohbetondecken; zum Füllen von Löchern und Vertiefungen bis 10 mm in einem Arbeitsgang.
Annahme: 10 % der gesamten Balkonfläche
Abrechnung erfolgt nach Aufmaß

Angeb. Fabr.:
'...................................................................'
Menge: 170,000 m²

**2.2.70 Flüssigabdichtung Balkon**
*** Bedarfsposition ohne GB
Abdichtung auf Balkon-Bestandsflächen mit Flüssigkunststoff für hohe mechanische Belastung (Punktlasten) und Rissüberbrückung, mit Design-Versiegelung, wie folgt:

- Reinigen des Untergrundes
- Grundierung
- Abdichtung mit Flüssigkunststoff
- Einarbeiten einer Armierungslage aus Kunststoffvlies
- Nutzschicht aus Kunstharzbeschichtung
- Versiegelung in mehreren Arbeitsgängen und zwei Farben
- Einarbeitung einer Designfolie in Versiegelung

Untergrund :Rohbeton/Ausgleichsspachtelung
Abdichtung :  PMMA
Nutzlastklasse : P 4
Dicke der Abdichtung : mind. 2,0 mm
Flächengewicht Armierung : 110 g/m²
Beanspruchung : mäßig
Nutzschicht : PMMA, 3-komponentig
Verbrauch : ca. 400 g/m²
Farbe:

Angeb. Fabr.:
'...................................................................'
Menge: 170,000 m²

**2.2.80 Anschluss, Flüssigkunstst., Balkon**
Abdichtungsanschluss der Balkonabdichtung aus Flüssigkunststoff an aufgehende Bauteile und Entwässerungsdurchdringungen, Grundierung, überlappender Armierungslage und Versiegelung, inkl. Reinigung und ggf. Ausgleichen der abzudichtenden Flächen. Unterlage : .....
Schichtdicke : 2,0 mm
Höhe der Aufkantung : 150 mm
Material Beschichtung : PMMA/PUR
Material Armierung : Polyestervlies
Menge: 310,000 m

**2.2.90 Bodenbeschichtung mit Micro Chips**
Rissüberbrückend, Bodenbeschichtung mit säure- und
ölbeständiger 2-Komponenten Fußbodenfarbe

wie folgt:
Untergrundvorbereitung
Grundbeschichtung
Zwischenbeschichtung
Schlussbeschichtung
Einstreuung von Micro Chips (Rutschhemmklasse R9).

Farbton: hell getönt, nach Wahl des  Auftraggebers

Angeb. Fabr.:
'...................................................................'
Menge: 170,000 m²

### 3 Gerüstarbeiten

#### 3.1 Fassadengerüst

**3.1.10 PVC-Folienabdeckung Standflächen**
Bodenflächen im Bereich des Standgerüstes und der evtl. vorhandenen Fassadenbefahranlage mit gewebeverstärkter PVC-Gitterfolie auslegen und gegen Sturm sichern.
Mindestbreite unter dem Gerüst: 2,0 m.
Folienschäden sind umgehend zu beheben, dies ist in den EP einzukalkulieren. Gebrauchsüberlassung für die Dauer der Bauzeit.
Menge: 250,000 m²

**3.1.20 Standgerüst LK 3, BK W09 Grundeinsatzzeit**
Arbeitsgerüst nach DIN EN 12811-1 als längenorientiertes Standgerüst
Lastklasse: 3 (2,0 kN/m2)
Breitenklasse: W09
(Belagbreite zwischen Ständern 0,90 m),
alle Gerüstlagen genutzt, für
Wärmedämmverbundsystem und Dacharbeiten aufbauen,
gebrauchsüberlassen und abbauen,

Der lichte Abstand der Gerüstbelagkante ohne Konsole zur
bestehenden Fassade muss
≥ 41 cm und ≤ 48 cm betragen.

Verankerung bzw. Herstellen der Standsicherheit wird in gesonderter Position beschrieben,

- Höhe bis Attika-Dach: ca. 20,1 m
- Höhe bis Maschinenraum Attika: ca. 22,50 m
.
Das An- und Abtransportieren aller erforderlichen
Gerüstbauelemente sowie
Verbindungs- und
Befestigungsmaterialien ist Bestandteil dieser
Position und wird später
nicht gesondert vergütet.
Der Bieter hat die örtlichen Zufahrts- und
Zuwegungsmöglichkeiten zu
beachten und
Erschwernisse im Vorfeld einzukalkulieren.

Es ist darauf zu achten,
dass alle Außenwandflächen, Balkone,
Traufgesimse, etc. sicher bearbeitet werden können.

Das Gerüst ist mit vollem
Bohlenbelag, umlaufenden
Bordbrettern und doppeltem
Rücken- und Seitenschutz zu stellen.

Die Abrechnung erfolgt über die
eingerüstete Gebäudefläche.
Menge: 2200,000 m²

*Hinweis: Das Gerüst mit mit einer Absturzsicherung für Dacharbeiten auszurüsten*
Das Gerüst mit mit einer Absturzsicherung für Dacharbeiten auszurüsten. / 1 m über Attika

**3.1.30 Gebrauchsüberlassung Standgerüst**
Standzeitveränderung für vorbeschriebenes
Straßenfassadengerüst.

- 14 Wochen x 2.200 m ² =  36.000 m²Wochen

Abrechnung pro Quadratmeter und
Woche für jede Woche
Menge: 30800,000 m2Wo

**3.1.40 Aufzugsturm für Dachdecker**
Bauaufzug ohne Personenbeförderung nach TRA 1100
Grundfläche des Förderkorbes: 1,49m x 1,49m
Nutzlast: 500 kg
Förderhöhe: 24,00 m
Haltestellen: 2 Stück
Incl. einer Maschinenbruchversicherung mit
einer Selbstbeteiligung von 10%, jedoch
mindestens 250,00 €, aufbauen, vorhalten
und wieder abbauen.
Bauseitige Leistungen:
-Stromanschluß vom Baustromverteiler bis
zur Aufzugsgrundeinheit,
-Betriebskosten (Stromverbrauch,
Zahnstangenschmiermittel)
-Wartung und Pflege sowie einsatzbedingte
Prüfungen nach den Unfallverhütungsvorschriften
(UVV), sowie gem.
technischen Richtlinien für Bauaufzüge.
-Sicherung gegen unbefugtes Betreten und
Versperren
Menge: 1,000 Stk

**3.1.50 Gebrauchsüberlassung Standgerüst**
Standzeitveränderung für vorbeschriebenes
Aufzugsturm über
Menge: 14,000 St/Wo

**3.1.60 Zulage konfektionierte Gerüstanker**
Zulage für das Liefern und Montieren von konfektionierten Sondergerüstankern für WDVS- Aufbauten, die Anzahl ist durch den AN selbst zu bestimmen.

Abrechnungsgrundlage: m²
Menge: 2200,000 m²

**3.1.70 Gebrauchsüberlassung Gerüstanker**
Gebrauchsüberlassung der vorbeschriebenen Gerüstanker über die Grundeinsatzeit hinaus.
Grundstandzeit von vier Wochen hinaus.

- 14 Wochen x 2.200 m ² =  36.000 m²Wochen
Menge: 30800,000 m2Wo

**3.1.80 Zulage Eingangsüberbauung**
Auf-, Abbau und Vorhaltung eines Schutzdaches nach DIN 4420-1 und
DIN 18451-Gerüstarbeiten, sowie den geltenden Sicherheitsvorschriften.
Für die Dauer dieser Baumaßnahme.

Breite: 1,50 - 2,00 m
Höhe : 2,50 - 4,00 m
Menge: 75,000 lfm

**3.1.90 Gebrauchsüberlassung Eingangsüberbauung**
Standzeitveränderung vorbeschriebener Eingangsüberbauungskonstruktion

Abrechnung pro lfm und Woche für jede Woche

- 14 Wochen x 75 m =  1.050 m Wochen
Menge: 1050,000 mWo

**3.1.100 Treppenturm mit vorgesetzter Treppe**
(L= 2,50 m; H= ca. 21,00 m)
Grundvorhaltezeit: 4 Wochen
2 Stück
Menge: 2,000 Stk

**3.1.110 Gebrauchsüberlassung Gerüsttreppenturm**
Standzeitveränderung für vorbeschriebenen Gerüsttreppenturm

- 14 Wochen x 2 = 28 St / Woche
Menge: 28,000 St/Wo

**3.1.120 Baustellenschutztür Treppenturmzugang**
Sicherung des Gerüsttreppenturmaufgangs mit Baustellenschutztür gemäß DIN 1627 inklusive aushebelsicherer Bänder, Drücker, Schloss und Zarge
liefern und in fertiger Arbeit im Gerüsttreppenturmaufgangsbereich, einschließlich Befestigungsmittel und sämtlicher zur
Montage benötigter Materialien fachgerecht und
kraftschlüssig einbauen, über die vierwöchige
Grundstandzeit vorhalten und nach Fertigstellung wieder abbauen und abtransportieren.

Türblatt und Zarge aus verzinktem Stahlblech,
mit Spanndorn und Arretierungszapfen, Griffgarnitur,
Sicherheitsschloss mit Profilzylinder und
sieben Schlüsseln.

Die Schlüssel sind nach erfolgtem Einbau der Bauleitung zu übergeben.

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Menge: 2,000 St

**3.1.130 Gebrauchsüberlassung Baustellenschutztür**
Standzeitveränderung für vorbeschriebenen Baustellenschutztür

- 14 Wochen x 2 = 28 St / Woche
Menge: 28,000 StWo

**3.1.140 Gerüstbekleidung mit Staubschutznetz**
Lieferung und fachgerechte Montage von Gerüstnetzen
zum Abhängen der Gerüstflächen. Gerüstnetze bestehend aus engmaschigen und luftdurchlässigen Kunststoffnetzen.

Es ist zu gewährleisten, dass während der
Sanierungsarbeiten keinerlei Materialien herabstürzen und Passanten gefährden können.

Die Abrechnung erfolgt über die Gerüstaußenseiten und tatsächlich bekleideten Fläche.
Menge: 2200,000 m²

**3.1.150 Gebrauchsüberlassung Staubschutznetz**
Standzeitveränderung vorbeschriebener Staubschutznetz
Menge: 30800,000 m2Wo

**3.1.160 Gerüstbekleidung mit Schutzplane**
*** Bedarfsposition ohne GB
Vollflächige Gerüstbekleidung gemäß
DIN 4420-1
als Sicht-, Witterungs- und Staubschutzplane aus
hochfestem Polypropylen (PP) nach DIN EN 1263-1,
ca. 150g/qm,
Farbe: beliebig
Baustoffklasse nach DIN 4102-1: B1
Die Abrechnung erfolgt über die Gerüstaußenseiten und tatsächlich bekleideten Fläche.
Menge: 2200,000 m²

**3.1.170 Gebrauchsüberlassung Schutzplane**
*** Bedarfsposition ohne GB
Standzeitveränderung vorbeschriebener Schutzplane
Menge: 30800,000 m2Wo

**3.1.180 Gerüstüberbrückung Gitterträger**
Gerüstüberbrückung mittels Gitterträgern paarweise oberhalb von Abgängen, Durchgängen, Auffahrten, Fundamenten oder sonstigen Bereichen für spätere Zugänglichkeit oder mangelnder Tragfähigkeit montieren. Die Gerüstrahmen im überbrückten Feld sind auszulassen, einschl. An- und Abtransport, sowie Auf- und Abbau, einschl. aller erforderlicher Befestigungs- und Verbindungsmittel.

Der untere Teil der Gitterträger ist bei lichten Durchgangshöhen von unter 2,00m mit Schaumstoff und Warnband zur Vermeidung von Verletzungen zu sichern.

Überbrückungslänge: ca. 22m
Lichte Durchgangshöhe: mind. 2,00m, mind. 3,00m (Durchfahrt)
Montageort: Durchfahrt, Hauseingänge (TH1 und 2),  Mittleren Eingang, und Ausgangs zur Balkone von der Wohnung-19
Menge: 22,000 m

**3.1.190 Gebrauchsüberlassung Gitterträger**
Standzeitveränderung für vorbeschriebenen Gitterträger
Menge: 308,000 mWo

**3.1.200 Gerüstkonsole, 0,30m, LK3**
Gerüstverbreiterung mittels Konsolen in einer Breite von 0,30m einschl. Belag und Verbindungsmittel, Lastklasse gemäß Hauptposition, Gebrauchsüberlassung einschl. An- und Abtransport, sowie Auf- und Abbau

Konsolenbreite: 0,30m
Lastklasse: LK3
Belag: Gerüstbohlen

Abrechnung: je laufendem Meter erweiterter Gerüstlage
Menge: 1100,000 m

**3.1.210 Gebrauchsüberlassung Gerüstkonsol**
Gebrauchsüberlassung der 0,30m Gerüstkonsolen der Vorposition über die Grundeinsatzzeit in der zugehörigen Position benannt, einschl. Wartung und eventuell erforderlicher Reparaturen
Menge: 15380,000 mWo

**3.1.220 Zulage dreiteiliger Seitenschutz wandseitig**
*** Bedarfsposition ohne GB
Seitenschutz nach DIN EN 12811-1 für Arbeitsgerüst wandseitig,
Ausführung dreiteilig mit Geländer- und
Zwischenholm sowie Bordbrett.

Dreiteiligen Seitenschutz liefern einbauen, über die vierwöchige
Grundstandzeit vorhalten und wieder abbauen und abtransportieren.
Menge: 1,000 m

**3.1.230 Gebrauchsüberlassung Seitenschutz**
*** Bedarfsposition ohne GB
Standzeitveränderung für vorbeschriebenen
Seitenschutz
Menge: 1,000 mWo

**3.1.240 Genehmigungen einholen**
Einholen öffentlich-rechtlicher Genehmigungen für die Gerüststellung
auf öffentlichem Gehweg, für die Dauer der vorgesehenen Standzeit.
Genehmigungen für zusätzliche Standzeit auf Nachweis.
Menge: 1,000 psh

**3.1.250 Verkehrssicherung nach RSA**
Für die Dauer der vorgesehenen Gerüststandzeit,
herstellen, vorhalten, betreiben und entfernen der Verkehrssicherung
nach RSA, einschließlich Beleuchtung, Beschilderung, etc.
Menge: 1,000 psh

**3.1.260 Zulage Gerüstverstärkung**
Aufzugsturm vor das Gerüst montiert mit
Übergang zum Dach zur Aufnahme des
Aufzugs.
Länge ca: 2,50m
Breite ca. 0,80m
Höhe ca. 18m
Menge: 1,000 St

**3.1.270 Covivio Banner**
*** Bedarfsposition ohne GB
Banner vom Eigentümer (Bauleitung)
abholen und an das Fassdengerüst anbringen, vorhalten
und wieder demontieren.
Nach Fertigstellung dem Eigentümer wieder übergeben.
Menge: 1,000 St

**3.1.280 Passantenschutzdach**
Liefern und Herstellen eines Passantenschutzdaches
nach DIN 4420-1 unterhalb des
Fassadengerüstes, einschl. An- und Abtransport sowie Auf- und Abbau. Zusätzlich ist der dadurch insgesamt
überdeckte Eingangs- bzw. Durchgangsbereich zum Schutz vor herabfallenden Kleinstmaterialien oder Schutt, einschließlich dem Standgerüst mittels beispielsweise Bautenschutzmatten
oder PE-Folie bis zur Gebäudeaußenkante zu schützen. Der
Passantenschutztunnel muss die Lasten aus dem darauf auflastenden Fassadengerüst und Gerüsttreppenturm sicher aufnehmen und in den Baugrund ableiten können.
Schutzdachauskragung: mind. ca. 1,50 m
Schutzdachbreite: mind. ca. 2,50 m
Belag: Gerüstbohlen, Grobspanplatten und Rieselschutz
Montageort: Gehwege
Menge: 5,000 m

**3.1.290 Gebrauchsüberlassung Passantenschutzdach**
Standzeitveränderung für vorbeschriebenen Passantenschutztunnel über die Grundstandzeit von vier Wochen hinaus.

Abrechnung pro Meter und Woche für jede Woche abweichend der vierwöchigen Grundstandzeit.
Menge: 70,000 mWo

**3.1.300 Fußgängertunnel**
*** Bedarfsposition ohne GB
Fußgänger- bzw. Passantenschutztunnel für die sichere Unterführung
von Fußgängern und Radfahrern im Bereich der beiden Straßenseiten.
Zum Schutz gegen herabfallendes Material, als Schutzgerüst mit Tunnelabdeckung, einseitigen Seitenwänden Tastleisten beidseitig und Seitenschutz sowie
beidseitigen Rampen.
Passantenschutztunnel unterhalb Fassadengerüst
Lichte Breite: ca. 1,60 - 2,0 m
Lichte Höhe: ca. 2,20 m
Standfläche: eben, normal belastbar
Verwendungszweck: Passantenschutztunnel Gehwegbereich
Montageort: Straßenseiten Eichborndamm und Kienhorststraße, öffentliches Straßenland.
Die Abrechnung erfolgt über das Längenmaß hergestelltem Schutztunnel.
Menge: 1,000 m

**3.1.310 Gebrauchsüberlassung Fußgängertunnel**
*** Bedarfsposition ohne GB
Standzeitveränderung vorbeschriebenem
Fußgängerschutztunnel
Menge: 1,000 mWo

**3.1.320 Schützen der Fenster mit Hartfaserplatten**
Fenstergröße:
b =150cm bis h= 220cm
Menge: 50,000 Stk

*Hinweis: Das Gerüst mit mit einer Absturzsicherung für Dacharbeiten auszurüsten*
Das Gerüst mit mit einer Absturzsicherung für Dacharbeiten auszurüsten. / 1 m über Attika

#### 3.2 Bauaufzug

**3.2.10 Gerüst, Unterbau mit Bohlen**
Gerüstunterbau für den Ausgleich von Unebenheiten in der Aufstandsfläche der Gerüste. Höhenausgleich durch Unterlage von Bohlen.

Abrechnungsgrundlage ist die Länge des Gerüstes.
Menge: 75,000 m

**3.2.20 Materialaufzug, 12 kN, h= 20 m**
Materialaufzug mit mehreren Ladestellen, einschl. vorschriftsmäßiger Sicherung, An- und Abtransport, Montage und Demontage. Personentransport verboten.

Die Entladestellen sind in jeden Obergeschoss auf Höhe des RFB herzustellen.

Der Transport von ca. 3 m langen Material ist stehend zu gewährleisten.

Ladestelle:  je Etage

Anzahl Ladestellen:  7 Stk

Bühnengröße:  min. 1,40 / 1,80 m

Nutzlast:  12 kN

Stromanschlusswert (A):
..........................................
Menge: 1,000 Stk

**3.2.30 Mietgebühr Materialaufzug, 12 kN, h=20m**
Mietgebühr für Materialaufzug, inkl. Maschinenbruchversicherung; pro angefangene Woche.

Nutzlast :  12 kN

Mietdauer:  15 bis 18 Wochen je nach BA
Menge: 18,000 Stk

**3.2.40 Zulageposition Personenbeförderung, 5 KN**
Zulageposition zum Materialaufzug für die Zulassung zur Personenbeförderung.
Menge: 1,000 Stk

### 4 WDVS-Arbeiten

#### 4.1 Sanierung Durchfahrt

**4.1.10 Verunreinigungen, Nikotin-, Ruß-, Fettflecken**
Verunreinigungen, Nikotin-, Ruß-, Fettflecken,
abwaschen, Verunreinigungen wie
Nikotinverschmutzungen, Ruß-, Fettflecken vollflächig
durch geeignete Maßnahmen, fachgerecht
abwaschen, einschl. aller erf. Nebenarbeiten und
Schutzmaßnahmen. Verfahren: mechanisch (z. B.
abwaschen)
Menge: 60,000 m²

**4.1.20 Wand+Deckenflächen Unebenheiten beispachteln**
Deckenflächen Unebenheiten beispachteln,
beispachteln von Unebenheiten, Ausbruchstellen,
Lunkern und Rissen mit verarbeitungsfertiger, gut
füllender Leichtspachtelmasse.
Menge: 80,000 m²

**4.1.30 Wand+Deckenflächen Grundbeschichtung**
Deckenflächen Grundbeschichtung
Grundbeschichtung auf Dispersionsbasis,
wasserverdünnbar, haftvermittelnd, Grundierung.
Menge: 80,000 m²

**4.1.40 Wand+Deckenflächen Zwischenbeschichtung**
Deckenflächen,
Zwischenbeschichtung und Schlussbeschichtung mit
Dispersionsfarbe, wasserverdünnbar, lösemittelfrei,
diffusionsfähig, stumpfmatt.

Farbton: mittelgetönt nach Wahl AG
Menge: 80,000 m²

**4.1.50 Zulage zur Vorposition**
Zulage zur Vorposition
Wandflächen (Paneel),
mit Latexfarbe seidenglänzend deckend streichen,
mittell getönt nach Angabe.
Menge: 80,000 m²

#### 4.2 Untergrundvorbehandlung

**4.2.10 Verunreinigungen**
Verunreinigungen im erhöhten Umfang
durch Abkehren trocken entfernen
Verunreinigungen im erhöhten Umfang
durch Abkehren oder Abbürsten von der
Fläche trocken entfernen.
Menge: 2460,000 m²

**4.2.20 Wasserdruckstrahlreinigung**
Anhaftende Verunreinigungen sowie
Ausblühungen, Algen,
Pilze oder Flechten
durch Reinigung des Untergrunds mit Wasserdruckstrahl entfernen.

Auffangen des Waschwassers während der
Fassadenreinigung
sowie Entsorgung
gemäß den am Baustellenort geltenden
behördlichen Bestimmungen. Nachweis über die
ordnungsgemäße Entsorgung ist vorzulegen.

Wasserdruck sowie -temperatur sind
entsprechend an
den Untergrund anzupassen.
Nach Trocknung evtl. vorhandener Waschschleier
ist gründlich fachgerecht zu entfernen.
Menge: 2460,000 m²

**4.2.30 Algen- und Pilzpassivierung**
*** Bedarfsposition ohne GB
Nach Abtrocknung des Untergrunds Vorbehandlungsmittel
gegen Befall durch Algen und Pilze mit der Bürste
oder im Flutverfahren gleichmäßig fachgerecht nach Werksvorschrift aufbringen.

Einwirkzeit von
mindestens 24 Stunden zur vollständigen Pilz-
und Keimabtötung
beachten. Bei sehr
starkem Befall kann eine zweite Behandlung
erforderlich werden. Nach der
Algizidbehandlung die
Fläche gut trocknen lassen.

Angeb. Fabr.: '....................................................'
Menge: 2460,000 m²

**4.2.40 Untergrundprüfung und Entfernung loser Putzteile**
Den vorhandenen Untergrund durch Hammerschlag auf Tragfähigkeit prüfen. Hohlstellen sowie nicht tragfähige oder lose Teile unter Berücksichtigung der Vorgaben der UVV und der BauBG mit geeigneten Geräten bis auf den tragfähigen Untergrund entfernen.

Anfallenden Bauschutt aufnehmen, zu Boden transportieren, in Container oder Fahrzeuge verladen und fachgerecht entsorgen, einschließlich sämtlicher Entsorgungskosten.

Das anfallende Material geht in das Eigentum des AN über und ist gemäß den kommunalen Vorschriften sowie den gesetzlichen Verordnungen fachgerecht zu entsorgen.

Einschließlich der erforderlichen Nachbearbeitung.
Art der Beschichtung: Dispersionsfassadenfarbe.

Anteil an der Gesamtfläche ca.: 20 %
Dicke der zu entfernenden Schicht: ca. 20 mm
Menge: 495,000 m²

**4.2.50 Bewuchs durch Rankgewächs entfernen**
Bewuchs durch Rankgewächs entfernen,
fungizid behandeln Bewuchs durch Rankgewächse
einschließlich Haftwurzeln mechanisch oder nach Art des Bieters entfernen.
Die trockenen Flächen mit Universal-Desinfektionsmittel,
1:2 wasserverdünnt, behandeln.
Menge: 75,000 m²

**4.2.60 Rissaufweitung und -verfüllung**
*** Bedarfsposition ohne GB
Risse in vorhandenen Bestandsputzflächen v-förmig
aufweiten, säubern,
lose und hohlliegende Ränder abstoßen,
die Flächen scharf
abfegen, Fugenflanken vornässen,
vorspritzen und mit artgleichem Kalkputzmörtel
oberflächenbündig verfüllen und
Rissverlauf mittels
Kellenschnitt nachziehen.
Menge: 25,000 m

**4.2.70 Laibungsbereich vorbereiten, Putz abstemmen**
Altputz im Fensterlaibungs und -sturzbereich
mit geeignetem Gerät
abtragen, anfallenden Schutt aufnehmen
und einschließlich Transport- und Entsorgungskosten fachgerecht entsorgen.
Tiefe der Laibung: ca. 15 cm
Dicke der Putzschicht: ca.1,5 cm
Menge: 1210,000 m

**4.2.80 Putzfehlstellenausbesserung**
Vorhandene Putzfehlstellen mit artgleichem Kalkputz
oder Kalkzementputz
aufputzen, sauber an die Bestandsoberfläche
anarbeiten, ausgebesserte
Bereiche fachgerecht fluatieren und mit
Wasser nachwaschen.

Putzmörtel nach DIN EN 998-1, Kategorie GP/LW,
CS II/CS III

Angeb. Fabr.: '....................................................'

Anteil an der Gesamtfläche: 20 %
Putzdicke im Mittel:  15 mm
'....................................................'
Menge: 495,000 m²

**4.2.90 Unebenheiten mit Putzmörtel ausgleichen**
Unebenheiten mit Putzmörtel ausgleichen
Größere Untergrundunebenheiten am
Giebel mit geeignetem Putzmörtel Kategorie GP/LW,
CS II/CS III, auffüllen und an vorhandene Oberfläche
angleichen. Die Dicke der Putzschicht ist bei
Festlegung der Dübellängen zur nachfolgenden
Verdübelung zu berücksichtigen.

Putzdicke im Mittel: 15 mm
Anteil an der Gesamtfläche: 10 %
Menge: 246,000 m²

**4.2.100 Altanstrichschichten mechanisch abtragen**
Alte, abgängige und nicht tragfähige Anstrichschichten
maschinell
mittels handgeführtem Kleingerät
inkl. Staubabsaugung
zur Reduzierung der Staubbelastung,
vollständig bis auf
den tragfähigen Untergrund entfernen.
Der anfallende
Schutt ist aufzunehmen und gemäß gesetzlicher
Bestimmungen fachgerecht entsorgen.

Mittlere Putzdicke ca 10 mm
Menge: 550,000 m²

**4.2.110 Grundierung und Untergrundfestigung**
Untergrundvorbehandlung mit gebrauchsfertigem
Grundier- und Festigungsmittel.
Saugende, mehlende oder absandende Untergründe im trockenen
Zustand mit mit der Bürste, Rolle oder im
Flutverfahren
nass in nass nach Werksvorschrift grundieren.
Angeb. Fabr.: '....................................................'
Menge: 2462,000 m²

**4.2.120 Unterboden Sockelbereich freilegen**
Erdreich entlang der Außenwände für
den Perimeterdämmungseinbau.aufnehmen,
seitlich lagern und nach Fertigstellung wieder
fachgerecht lageweise verfüllen.
Erdreich  Erdaushub auf einer Breite von ca. 30. cm und
bis zu einer Tiefe von ca. 40 cm.
Das Aushubmaterial ist seitlich zu lagern
und nach Fertigstellung der Sockeldämmarbeiten  nebst
Sperranstrich wieder einzubauen und lagenweise zu verdichten.
Menge: 110,000 m

**4.2.130 Schließen von ehem. Lüftungsöffnungen**
Schließen von Lüftungsöffnungen in der Außenwand, mitte
ls Ausmörteln mit Mauermörtel MG II a DIN V 18580, vers
chiedene Größen, kleinflächig, in allen Etagen,

Abmaße (b/h/d): ca. 15/15/18 cm
Menge: 30,000 Stk

#### 4.3 Alu-Fensterbanksystem und

**4.3.10 Aluminiumaußenfensterbank Ausladung ca.230mm**
Liefern und Montieren von Außenfensterbänken aus Aluminium, geeignet für den Einsatz im Wärmedämmverbundsystem, gemäß Einbaurichtlinien des Herstellers,
bestehend aus

- Fensterbankunterbau mit Dämmstoff auffüttern Fensterbankunterbau durch Auffüttern mit Dämmstoff keilförmig im erforderlichen Neigungswinkel passgenau vorbereiten. Ausführung mit dem gleichen Dämmstoff und Kleber wie zur Fassadendämmung beschrieben

- Aluminiumaußenfensterbank, Ausladung ca. 230 mm, Oberfläche standard eloxiert, mit unterseitigem Antidröhnband, rückseitigem Abdichtprofil sowie Fensterbankschrauben einschließlich Abdeckkappen.

- Aluminiumendkappen mit integriertem Dichtschuh für beidseitigen Dehnungsausgleich

- Fensterbankhalter zur Verankerung im Mauerwerk

Bei Einzellängen über drei Meter sind systemeigene Stoßverbinder einzusetzen.

inkl. Endkappen und systemeigener Fensterbankhalter einschließlich Befestigungsmaterial zur unterseitigen Verankerung.

Die Einzellängen sind der dem Leistungsverzeichnis beiliegenden
"Außenelementetypenliste" zu entnehmen.

Angeb. Fabr.: '....................................................'
Menge: 330,000 m

**4.3.20 10mm Mehr- oder Minderausladung**
*** Bedarfsposition ohne GB
10mm Mehr- oder Minderlänge der Fensterbankausladung.
Menge: 1,000 m

**4.3.30 Abdeckung, Titan-Zinkblech, Zuschnitt ca.180mm**
Verblechung bzw. Abdeckung der Balkonrüstung, inkl. Vorstoßblech und Anschluss an mit Tropfkante.
Zuschnitt : ca. 380mm
Material : Titan-Zinkblech
Blechdicke : 0,7 mm
Menge: 165,000 m

**4.3.40 Zulage Verblechung Eckausbildungen**
Menge: 10,000 St

#### 4.4 Anschlüsse an angrenzende Bauteile

**4.4.10 Anschluss an Bauteil mit Dichtband**
Anschluss an angrenzendes Bauteil mit
WDVS Dichtband herstellen.
Fugenbreite 3-9 mm

Bauteil: Fensterbänke umlaufend
Durchdringungen
Menge: 350,000 m

**4.4.20 Verklebung Dämmplatte im spritzwasserbelasteten Bereich**
Geeignete Dämmplatten in der Höhe des spritzwasserbelasteten Bereichs verkleben, einschließlich der anfallenden Erschwernisse durch das Ausklinken der Dämmplatten im Bereich von Treppenstufen.

Den Klebemörtel für feuchtebelastete Bereiche entsprechend anrühren.

Perimeter-Dämmplatte:

Plattenkante: stumpf
Höhe der Ausführung: max. 30 cm
Plattendicke: entsprechend der Dicke der Fassadendämmung
Bauteil: oberhalb von Böden, Balkonen und Balkonbrüstungen sowie oberhalb von Dachflächen
Menge: 60,000 m

**4.4.30 Putzabschluss mit Attikaprofil**
WDVS-Attikaprofil als Putzabschluss mit gezielter Wasserabführung herstellen und einbauen. Der Gewebestreifen ist in die nachfolgende Armierungsschicht zu integrieren.
Menge: 110,000 m

**4.4.40 Anschlüsse im Bereich Fensterbank**
Bordprofile auf das Fensterbankprofil
aufstecken. Fugendichtband zwischen Fensterbank-
Anschraubsteg und Fensterrahmen anbringen. Hohlräume unter den
Fensterbänken sind mit Füllschaum auszuschäumen.
Fensterbankanker gemäß den Verarbeitungsrichtlinien des
Herstellers anbringen. Die Fensterbänkemüssen
regendicht ohne Behinderung der Dehnung eingepasst
werden. Spezial-Bordprofile und soweit erforderlich
Überlängendehnprofil(e) sowieSystemanschlüsse
(Anschluss- und Dichtungsfugen) gemäß separater
Position.
Menge: 90,000 Stk

**4.4.50 Anschluss Fensterbankunterseite**
Schnell expandierendes Fugendichtband mit
seitenflächig imprägniertem Weichschaumstoff,
schlagregendicht nach DIN 18542 BG1, liefern und und Anschlussfuge
zum Bordprofil schlagregendicht herstellen.
Fugendichtband an der Fugenflanke vorkleben.
Dämmplatten press gegenstoßen.
Armierungsschicht bis zum Fugenrand führen. Fugendichtband mit
Schlussbeschichtung überdecken. Kellenschnitt herstellen.
Menge: 330,000 lfm

#### 4.5 Sockelausbildung fassadenbündig

**4.5.10 Sockeldämmplatten EPS 035 PW 140mm**
Wärmedämmung im Sockelbereich mit

- Polystyrol-Hartschaumplatte nach DIN EN 13163,
- Kantenausführung stumpf,
- mit Waffelmuster,
- Plattendicke 140 mm
- Bemessungswert der Wärmeleitfähigkeit 0,035 W/m²K
- Anwendungstyp PW nach DIN 4108-10,
- schwer entflammbar nach DIN 4102 B1,

liefern und systemgerecht nach Werksvorschrift im Punkt-Wulst-Verfahren zu mind. 40 % mit dem Untergrund verkleben. Die Verlegung erfolgt fugenfrei von unten nach oben.

Dämmung über GOK: ca. 50 cm
Dämmung unter GOK: ca. 25 cm

Angeb. Fabr.: '....................................................'
Menge: 85,000 m²

**4.5.20 10mm Mehr- oder Minderstärke Sockeldämmplatte 035 PW**
*** Bedarfsposition ohne GB
Menge: 1,000 m²

**4.5.30 Mechanische Befestigung Sockeldämmung**
Nach mindestens dreitägiger Standzeit die Haftung der Perimeterdämmplatten zum Untergrund prüfen, lose Platten entfernen und nochmals ankleben.
Vorstehende Kanten planeben schleifen und anfallenden Schleifstaub entfernen.
Perimeterdämmplatten im Sockelbereich zusätzlich mechanisch befestigen. Im Unterbodenbereich und bis einschließlich 15 cm oberhalb Geländeoberkante dürfen die Dämmplatten nicht gedübelt werden.

Angeb. Fabr.: '....................................................'
Menge: 85,000 m²

**4.5.40 Ab-/Anschluss im Erdreich abdichten**
Abdichten des An- bzw.
Abschlussbereiches der
vorgenannten Sockeldämmung im
Einbindungsbereich im
Zuge der Verklebung der Dämmplatten mit
feuchtigkeitsunempfindlichem
Klebemörtel hoher Klebkraft, haftet auf Bitumen,
feuchtigkeitsunempfindlich,
wasserdampfdiffusionsfähig, lange
verarbeitungsoffene
Zeit, leicht verarbeitbar
Menge: 110,000 m

**4.5.50 Laibungen bei zurückliegenden Fenstern**
und Türen im Sockel Laibungen an vorhandenen
Öffnungen im  Sockel, z. B.
bei zurückliegenden Fenstern und Türen,
dämmen und rechtwinklig herstellen.
Dämmdicke in der bestehenden Laibung: '2,0' cm
Tiefe der bestehenden Laibung: '25,0' cm
Menge: 12,000 m

**4.5.60 Zweimaliger Feuchteschutzanstrich im**
Zweimaligen Feuchteschutzanstrich liefern und im Einbindungsbereich bis ca. 5 cm über Geländeoberkante aufbringen.

Der Anstrich zeichnet sich durch hohe Klebkraft aus, haftet auf Bitumen, ist feuchtigkeitsunempfindlich, wasserdampfdiffusionsfähig, besitzt eine lange verarbeitungsoffene Zeit und ist leicht zu verarbeiten.
Ausführung unter GOK bis ca. 30 cm.

Angeb. Fabr.:
'...........................................................'
Menge: 85,000 m²

**4.5.70 Übergangsspachtelung Sockel- und Fassadendämmplatten**
Anschluss am Übergang von Fassaden- zu Sockeldämmplatten
fach- und systemgerecht
nach Herstelleranleitung ausbilden.
Mineralwolleplatten bündig und fugenfrei an
Sockeldämmplatten anschließen und armieren.
Zusätzliche fachgerechte
Armierung der Stoßstelle mittels ca. 50 mm
breitem Streifen aus systemzugehöriger,
6 x 6 cm Glasfaser-Gittermatte.
Menge: 110,000 m

#### 4.6 Anschlüsse an Fenster und Türen

**4.6.10 Anschluss an Fenster und Türen mit WDVS**
Gewebe-Anputzleiste WDVS Gewebe-Anputzleiste
auf Fenster- und Türrahmen anbringen. Den Gewebestreifen
in die nachfolgende Armierungsschicht
überlappend einbetten.
selbstklebend, geprüft hinsichtlich
Schlagregendichtheit, mit TPE-
Schutzlippe, Anputzkante, breiter Abbruchkante und
integriertem Gewebestreifen, Klasse A gemäß VDPM-
Merkblatt

Angeb. Fabr.:
'...........................................................'
Menge: 1208,000 m

**4.6.20 Anschluss an Rollladenführungsschienen**
WDVS Gewebe-Anschlussleiste, flex
Rollladenführungsschienen anbringen. Den
Gewebestreifen in die nachfolgende
Armierungsschicht überlappend einbetten.
selbstklebend, mit breiter
Abbruchkante, Klasse A
gemäß VDPM-Merkblatt

Angeb. Fabr.:
'...........................................................'
Menge: 45,000 m

#### 4.7 MW Dämmplatten 035 verklebt/verdübelt

**4.7.10 Fassadendämmplatte 800x625mm MW 035 WAP-zh 80mm**
Mineralwolle  Dämmplatte einlagig, mit
mineralischem Klebemörtel anbringen.

- Format 80 x 62,5 cm
- beidseitig beschichtet
- Plattendicke: 80 mm
- Anwendungstyp WAP-zh und DI nach DIN 4108-10
- MW nach DIN EN 13162
- Mindestabreißfestigkeit ≥ 10 kN/qm
- nicht brennbar A1 nach DIN EN 13501-1
- Bemessungswert der Wärmeleitfähigkeit 0,035 W/m²K,

liefern und mit systemzugehöriger,
hydraulisch abbindender Klebe- und Armierungsmasse,
nach Herstellervorschrift, von unten nach
oben dichtgestoßen und fugenfrei im Verband
gesetzt ankleben und mittels Richtlatte andrücken.

Das Verkleben der Platten erfolgt im im Wulst-Punkt-Verfahren

Es ist zu beachten,
dass mind. 40 % der
Plattenoberflächen verklebt sind und keine
Klebemasse in die Fugenzwischenräume gelangt.

Nicht zu vermeidende Plattenstoßfugen < 5 mm sind mit systemzugehörigem Füllschaum zu verfüllen.
Fugen über 5 mm sind mit Mineralwolledämmstreifen dicht zu schließen.
Es ist stets die gesamte Fugentiefe
mit Dämmstoff auszufüllen.
Menge: 2210,000 m²

**4.7.20 Mehrstärke Fassadendämmung MW 035 zur Vorposition**
Mehrkosten Dickenänderung der vorbeschriebenen Wärmedämmplatten.
140mm nach GEG
Menge: 2210,000 m²

**4.7.30 Mehrstärke Fassadendämmung MW 035 zur Vorposition**
Mehrkosten Dickenänderung der vorbeschriebenen Wärmedämmplatten.
160mm nach BEG
Menge: 2210,000 m²

**4.7.40 Fassadendämmplatte 800x625mm PIR 023 WAP-zh 100mm**
Wärmedämmplatte aus FCKW- und HFCKW-freiem Polyisocyanurat-Hartschaum (PIR) gemäß DIN EN 13165, mit beidseitig vlieskaschierter Oberfläche zur sicheren Haftung von Kleber und Armierungsschichten.

Plattenformat ca. 100 × 50 cm, Kanten stumpf, Plattendicken gemäß Produktprogramm.

Verwendung als Dämmplatte im Wärmedämm-Verbundsystem (WDVS) auf Außenwänden. Befestigung durch vollflächige Verklebung oder verklebt-gedübelt, gemäß den Systemvorgaben.

Anwendungstyp: WAP, WAS gemäß DIN 4108-10
Brandverhalten: Klasse E gemäß DIN EN 13501-1
Druckfestigkeit: ≥ 120 kPa bei 10 % Stauchung (nach DIN EN 826)
Rohdichte: ≥ 28 kg/m³
Wärmeleitfähigkeit:
– Nennwert λ: 0,023–0,025 W/(m·K)
– Bemessungswert λ: 0,024–0,026 W/(m·K)
Plattendicke: 100 mm

Montage gemäß den anerkannten Regeln der Technik und den Richtlinien des jeweiligen WDVS-
Menge: 605,000 m²

**4.7.50 Deckenuntersichten, PIR 023 WAP-zh 80mm**
Leistung wie zuletzt im vollen Wortlaut
beschrieben
jedoch an den Deckenuntersichten
Plattendicke: 80 mm
Menge: 210,000 m²

**4.7.60 10mm Minderstärke Deckendämmung PIR 023**
*** Bedarfsposition ohne GB
Leistung wie zuletzt im vollen Wortlaut
beschrieben
jedoch an den Deckenuntersichten, als
Zulage zur
Vorposition. Plattendicke: 120 cm
Menge: 1,000 m²

**4.7.70 Laibungsdämmplatten PIR 023, 40mm**
Vorkonfektionierte Dämmplatten für die rationelle Ausbildung der Laibungen und Stürze mit
einseitig fertig applizierter Armierungschicht und
integriertem Gewebeeckwinkel zum Anschluss an die Fassadendämmung, Sturzdämmplatten
zusätzlich ausgestattet mit integriertem Tropfkantenprofil,
liefern und fachgerecht auf vorbereiteten Untergrund systemgemäß nach Hersteller-Verarbeitungsvorschrift mit mineralischem Klebemörtel
anbringen.
Verschnitt, Zuschnitt- und Anpassarbeiten sind miteinzukalkulieren.

Dämmdicke in der bestehenden Laibung: ca. 4 cm.
Tiefe der bestehenden Laibung: ca. 20- 30 cm
Menge: 1210,000 m

**4.7.80 Mechanische Befestigung Fassadendämmung, versenkt**
Nach mindestens dreitägiger Standzeit die Haftung der Mineralwolleplatten zum Untergrund prüfen, lose Platten entfernen und nochmals ankleben.

Verdübelung der Dämmplatten gemäß vorbeschriebener Berechnung und Dübelschema, nach DIN EN 1991 1-4 mit
Schraubdübel-Thermozylinderkombination, systemgerecht nach Hersteller-Verlegeschema.

Lage- und windsogsichere Verdübelung der verklebten Mineralwolledämmplatten mit bauaufsichtlich zugelassenen
Tellerdübeln, Thermozylinder und Mineralwolle-Rondelle. Vertiefter Dübeltellersitz in der Dämmplatte.

- Dübellänge ca. 215 mm
- (Dübellänge entsprechend der Dämmplattendicke wählen.)
- Dübelanzahl ca. 6 Stück/m²
- Thermozylinderdurchmesser ca. 112 mm
- Dübelschaftdurchmesser 8 mm
- Verankerungstiefe ≥ 30 mm
- Verankerungsuntergrund Vollziegelmauerwerk
- Der Thermozylinder ist mit systemeigenem Mineralwollestopfen flächenbündig zu verschließen.
Menge: 2210,000 m²

**4.7.90 Verminderung der Dübeldichte**
*** Bedarfsposition ohne GB
Leistung wie zuletzt im vollen Wortlaut
beschrieben,
jedoch Dübeldichte: 4,0 Stück/m²
Menge: 1,000 m²

**4.7.100 Verminderung der Dübellänge**
*** Bedarfsposition ohne GB
Leistung wie zuletzt im vollen Wortlaut
beschrieben,
jedoch Dübellänge: ca. 195 mm
Menge: 1,000 m²

**4.7.110 Verminderung der Dübeldichte und der Dübellänge**
*** Bedarfsposition ohne GB
Leistung wie zuletzt im vollen Wortlaut
beschrieben,
jedoch Dübeldichte: 4,0 Stück/m²
Dübellänge: '195' mm
Menge: 1,000 m²

**4.7.120 Erhöhung der Dübeldichte**
*** Bedarfsposition ohne GB
Leistung wie zuletzt im vollen Wortlaut
beschrieben,
jedoch Dübeldichte: 8,0 Stück/m²
Menge: 1,000 m²

**4.7.130 Erhöhung der Dübeldichte und Verminderung der Dübellänge**
*** Bedarfsposition ohne GB
Leistung wie zuletzt im vollen Wortlaut
beschrieben,
jedoch Dübellänge: 195 mm
jedoch Dübeldichte: 8,0 Stück/m²
Menge: 1,000 m²

#### 4.8 Kantenschutz und Diagonalarmierung

**4.8.10 Kantenschutz an Gebäudeecken**
Gewebe-Eckschutzprofil als Kantenschutz an allen
Gebäudeecken, Laibungen,
Vor- und Rücksprüngen der Fassade, etc., lot- und fluchtrecht in die nachfolgend
beschriebene Armierungsputzschicht fachgerecht überlappend einbetten.

Format: 10 x 10 cm

Angeb. Fabr.:
'...........................................................'
Menge: 470,000 m

**4.8.20 Kantenschutz an Gebäudeöffnungen**
Wie in der Vorposition beschrieben, jedoch sind an allen Ecken von Gebäudeöffnungen, wie z. B. Fenstern, Türen und Nischen, Armierungsstreifen lot- und fluchtrecht in die nachfolgend beschriebene Armierungsmasse einzubetten.

Format: 10 x 23 cm.
Menge: 1210,000 m

**4.8.30 Armierungswinkel**
Armierungswinkel im oberen Bereich
Diagonalarmierungen an allen
Fassadenöffnungen und
Aussparungen im oberen Bereich mit WDVS
Diagonal-Armierungswinkel unter
Verwendung der systemgerechten
Armierungsmasse herstellen.

Angeb. Fabr.:
'...........................................................'
Menge: 130,000 St

**4.8.40 Armierungspfeile**
Armierungspfeile im unteren Bereich
Diagonalarmierungen an allen
Fassadenöffnungen und
Aussparungen im unteren Bereich mit WDVS
Diagonal-Armierungspfeil unter
Verwendung der systemgerechten
Armierungsmasse herstellen.
Menge: 130,000 St

#### 4.9 Flächenarmierung mineralisch

*Hinweis: Hinweis zur Gesamtleistung*
Hinweis zur Gesamtleistung
Flächenarmierung mit mineralischer
Armierungsmasse ausbilden

**4.9.10 Unterputz mit Glasfaserarmierung**
Ganzflächige Armierungsschicht bestehend aus
mineralischem, hydroaktivem
Putzmörtel nach DIN EN 998-1,
kapillare Wasseraufnahme C ≤ 0,20 kg/m²√min (W2 DIN998-1),
und systemzugehöriger
Glasfaser-Gittermatte 6 x 6 cm, liefern und nach Werksvorschrift aufbringen.
Das Gewebe muss im oberen Drittel
eingebettet werden und an den Stößen
ca. 10 cm überlappen.

Schichtdicke ca. 7 - 10 mm

Angeb. Fabr.: '....................................................'
Menge: 2462,000 qm

**4.9.20 Unterputz Laibungs- und Sturzbereiche**
Armierungsputz wie vor beschrieben, jedoch Ausführung im Bereich der Laibungs-, Sturzflächen,
Nischen und Öffnungen.

Laibungstiefe ca. 200 mm.
Menge: 1050,000 m

**4.9.30 Zulage Deckenflächen**
Zulage zu vorbeschriebener Flächenarmierung für die Ausführung im Bereich der Deckenflächen Loggien sowie Balkon- und Erkerunterseiten.
Menge: 210,000 m²

**4.9.40 Zulage verstärkte Armierung Hartbelagbereich**
*** Bedarfsposition ohne GB
Zulage zu vorbeschriebener Systemarmierung für liefern und aufbringen einer
zusätzlichen vollflächigen Armierung im
Bereich bis ca. 3,50 m über Geländeoberkante.

Vor der normalen Systemarmierung, die Armierungsmasse auf die Dämmplatten volldeckend auftragen, systemeigenes Panzergewebe eindrücken,
fachgerecht planspachteln. Soßbereiche
nicht überlappen.
Menge: 1,000 m²

#### 4.10 Oberputz und Anstrich

**4.10.10 Zwischenanstrich mit Putzgrundierung**
pigmentiert
Zwischenanstrich der armierten
Fassadenfläche mit
Putzgrundierung 3710, pigmentiert in
Anlehnung an den
Farbton der Putzbeschichtung.
wetterbeständig, geruchsmild,
wetterbeständig, mit
verfestigender Wirkung, diffusionsfähig
Fabrikat: Brillux
Menge: 2462,000 qm

**4.10.20 Mineralischer Oberputz - neutral, ohne bioziden Filmschutz**
Mineralischer Oberputz - neutral, manuell und maschinell verarbeitbar, auf massiven und massivwärmedämmenden, sowie gedämmten Wandbildnern mit
mineralischen und organischen Unterputzen liefern, auftragen und strukturieren.
Produkteigenschaften:
Mineralischer Oberputz nach EN 15824,
nichtbrennbar, A2-s1, d0, ohne bioziden Filmschutz, arbeitet mit
natürlichen Wirkprinzipien, reduzierte Bioverfügbarkeit
und geringes Anschmutzverhalten, lösemittelund
weichmacherfrei gemäß VdL-RL01, mieralölfrei,
hoch wasserdampfdurchlässig, gering
wasserdurchlässig.
Struktur: (Kratzputz)
Korngröße: 1,5 mm
oder als Modellierputz
Bauteil: Fassade, Brüstungen, Gesimse
Menge: 2462,000 qm

**4.10.30 Mineraloberputz Laibungen und Stürze**
Oberputzlieferung und Auftrag wie vor beschrieben, jedoch Ausführung als Glattputz im Bereich der Laibungs- und Sturzflächen.

Laibungstiefe ca. 200 mm.
Menge: 0,000 m

**4.10.40 Zulage Deckenflächen**
Zulage für die Ausführung des Oberputzes im Bereich der Deckenflächen.
Menge: 210,000 m²

**4.10.50 Zweifacher Anstrich mit Siliconfarbe, weiß**
Fassadenfarbe mit Lotus-Effect®-Technology,
natürlich gegen Algen- und Pilze, ohne bioziden
Filmschutz, außen, für Anstriche mit reduzierter Anhaftung
von Schmutzpartikeln auf mineralische und
organische nicht elastische Untergründe, als Zwischen- und
Schlussbeschichtung liefern und auftragen.
Produkteigenschaften:
Strukturerhaltend, sehr hoch CO2- und
wasserdampfdurchlässig, reduzierte
Benetzbarkeit mit Wasser, Lotus-Effect®-Technology, Reduzierte
Haftung von Schmutzpartikeln und Selbstreinigung bei
Beregnung, Schmutz kann mit dem Regen abperlen,
natürlicher Schutz vor Algen- und/oder Pilzbefall, ohne
bioziden Filmschutz, spannungsarm.
Menge: 2462,000 m²

**4.10.60 Anstrich Laibungs- und Sturzbereiche**
Anstrich wie vor beschrieben, jedoch Ausführung im Bereich der Laibungs-, Sturzflächen,
Nischen und Öffnungen.

Laibungstiefe ca. 200 mm.
Menge: 1050,000 m

**4.10.70 Zulage hell getönten Farbton**
Zulagepreis für die Ausführung im hell
getönten Farbton (Hellbezugswert >80, RAL 1004-1015).

Farbton nach Angabe des Auftraggebers (z. B. Beige, Hellgelb, Weißtöne).
Menge: 2462,000 m²

**4.10.80 Zulage mittel getönten Farbton**
Zulage zu vorbeschriebenem Anstrich für im
mittel getönten Farbton (20< Hellbezugswert < 80,
RAL 2002-3000).

Farbton nach Angabe des Auftraggebers (z.B. Ocker, Orange, Mittelgrau, Rot):
Menge: 2462,000 m²

**4.10.90 Zulage satt getönten Farbton**
*** Bedarfsposition ohne GB
Zulage zu vorbeschriebenem Anstrich für im satt
getönten Farbton (Hellbezugswert < 20, RAL 3003-8003)

Farbton nach Angabe des Auftraggebers (z.B. Dunkelrot, Braun, Schwarzgrau)
Menge: 1,000 m²

**4.10.100 Zweifacher Anstrich mit Siliconfarbe, Laibungen**
Zweimaliger Anstrich wie zuvor beschrieben.
Im Bereich der Laibungen an Öffnungen, Nischen und Stürzen ist die Behandlung entsprechend der Leistungen zur Schlussbeschichtung der Wandflächen auszuführen. Dies umfasst die Putzgrundierung, den Putz sowie den Zwischen- und Schlussanstrich.

Laibungstiefe ca. 200 mm.
Menge: 252,000 m

**4.10.110 Gerüstankerstopfen einsetzen, abdecken und nacharbeiten**
Gerüstankerhülsen beim Gerüstabbau mit Gerüstanker-Stopfen verschließen und mit dem bereitgestellten Werkstoff (Oberputz bzw. Oberputz einschließlich Schlussanstrich) abdecken und nacharbeiten.

Angeb. Fabr.:
'...........................................................'
Menge: 35,000 St

**4.10.120 Herstellen von Faschen an Fenstern**
Herstellen von Faschen an den Fenstern
Putz mit 1-3 mm Körnung
Faschenbreite ca 5-10 cm- nach Farbkonzept
Menge: 1260,000 lfm

**4.10.130 Fassadenfarbe für Faschen**
Fassadenfarbe mit Lotus-Effect®-Technology,
natürlich gegen Algen- und Pilze, ohne bioziden
Filmschutz, außen, für Anstriche mit reduzierter Anhaftung
von Schmutzpartikeln auf mineralische und
organische nicht elastische Untergründe, als Zwischen- und
Schlussbeschichtung liefern und auftragen.
Menge: 1260,000 lfm

**4.10.140 Farbkonzept erstellen**
Erstellen eines Farbkonzeptes nach Vorgabe Covivio BL in Abstimmung mit dem Produkthersteller.
Form: digital
Anzahl:  4 Farbmuster
Menge: 1,000 Stk

#### 4.11 Montageelemente für WDVS

**4.11.10 Schlüsseldepot einbauen**
Bauseitig beigestellte Schlüsseldepots für die Aufzüge einbauen
inkl. Kernbohrung, einkleben und Schutzmaßnahme in den bereits fertiggestellten Bereichen.
Menge: 1,000 Stk

**4.11.20 Montageelement zur wärmebrückenreduzierter Befestigung**
*** Bedarfsposition ohne GB
Lieferung und Montage eines wärmebrückenreduzierten Montageelements zur Befestigung sicherheitsrelevanter Bauteile, einschließlich des zugehörigen Befestigungsmaterials, angepasst an die Dicke der Fassadendämmung. Die Befestigung erfolgt gemäß allgemeiner bauaufsichtlicher Zulassung und wird oberflächenbündig angebracht.

Einschließlich Anpassung der Dämmplatten sowie Kennzeichnung in der Fläche.

Inklusive Befestigungsmaterial
Grau eingefärbt
Wärmebrückenreduzierte Befestigung durch thermische Entkopplung
Befestigung im Beton oder Mauerwerk
Technische Angaben:

Dämmschichtdicke: 140 mm
Montageposition und Ausrichtung gemäß Vorgabe des Auftraggebers
'Angeb. Fabr.:..........................................................'
Menge: 15,000 Stk

**4.11.30 Montagezylinder 125mm**
Montagezylinder aus Polystyrol,

- Rohdichte ca. 170 kg/m3
- Durchmesser ca. 125 mm
- Nutzfläche ca. 105 mm
- Für Dämmschichtdicke 140 mm

liefern und mit mineralischem Klebemörtel oberflächenbündig einbauen, umseitige
Dämmplatten anarbeiten und
Position kenntlich machen.

Montageposition nach Angabe der Bauleitung.

Angeb. Fabr.: '....................................................'
Menge: 2,000 Stk

**4.11.40 Konstruktives Befestigungssystem nach Fertigstellung WDVS**
Konstruktives Befestigungssystem nach Fertigstellung
des WDV-Systems mit zugehörigem Montage-Bit
oberfläächenbündig einsetzen und einschrauben.
Typ: Dart-Set 3876 inkl. EPDM-Dichtung
Dübeldurchmesser: 8 mm
Bohrtiefe im Untergrund: >/= 80 mm
Für Dämmschichtdicke: 200 mm
Zur nachträglichen Befestigung leichter bis
mittelschwerer Bauteile: Lampen, Schilder,
Klappladenarretierungen u. ä.
Montageposition nach Angabe des Auftraggebers
Angeb. Fabr.: '....................................................'
Menge: 15,000 Stk

### 5 Sonstiges

#### 5.1 Stundenlohnarbeiten

**5.1.10 Stundenlohnarbeiten Facharbeiter**
Stundenlohnarbeiten
Stundenlohnarbeiten eines Facharbeiters für Arbeiten auf
Anweisung der örtlichen Bauleitung.
Menge: 60,000 Std

**5.1.20 Stundenlohnarbeiten Helfer**
Stundenlohnarbeiten Helfer
Stundenlohnarbeiten eines Helfers Arbeiten auf
Anweisung der örtlichen Bauleitung.
Menge: 25,000 Std

**5.1.30 Führen eines Bautagebuches**
Das Bautagebuch ist über die gesamte Bauzeit zu führen.

Arbeitskräfte / Leistungen und Maschinen
Material + Lieferung
Termine / Mietertermine/ Baufortschritt
Witterungsverhältnisse
Vorkommnisse/ Behinderungen / Abstimmungen
Mängel / Abweichungen/ Schäden / Fotos
Datenblätter / Protokolle

Das Bautagebuch ist in digitaler Form dem AG unaufgefordert
1 x Woche zur Verfügung zu stellen.
Menge: 1,000 St

#### 5.2 Fliesensockel Eingangsbereich

**5.2.10 Fliesensockel / materialgleiche Fußleisten im Eingangsbereich**
Fliesensockel / materialgleiche Fußleisten im Eingangsbereich

Demontage und fachgerechte Entsorgung der vorhandenen Sockelleisten bzw. Fliesensockel, einschließlich Reinigung und Vorbereitung der Anschlussflächen.

Liefern und Anbringen neuer Fliesensockel aus Betonstein, materialgleich zum vorhandenen Bodenbelag, Höhe ca. 5 cm.
Verlegung im Dünnbettmörtel, Fugen mit zementärem Fugenmörtel schließen.
Saubere, lot- und fluchtgerechte Anschlüsse an Wand-, Boden- und Türanschlüsse herstellen.
Kanten sauber ausbilden, Oberfläche gereinigt übergeben.

Ausführung gemäß:
VOB/C DIN 18352 „Fliesen- und Plattenarbeiten“

Menge: 20 lfm
Abrechnungseinheit: laufender Meter (lfm)
Menge: 20,000 lfm

#### 5.3 Aussparen von Lüftungöffnungen ca. 10x10cm

**5.3.10 Aussparen von Lüftungöffnungen ca. 10x10cm**
Vorhandene Lüftungsklappen demontieren und ordnungsgemäß entsorgen.
Lüftungsöffnungen (ca. 10×10 cm bis 15×15 cm) im neuen WDVS fachgerecht aussparen und gegen Verschmutzung sichern.
Bestehende Lüftungskanäle bei Bedarf bis zur neuen Fassadenoberfläche verlängern und luftdicht anschließen.
Liefern und Montieren neuer Außenlüftungsklappen aus PVC, Farbe weiß, einschließlich sämtlicher Befestigungs- und Anschlussarbeiten.
Anarbeiten des WDVS an die neuen Lüftungsklappen, sauberer und dauerhaft dichter Anschluss.

Ausführung gemäß:
VOB/C DIN 18345 „Wärmedämm-Verbundsysteme“
sowie DIN 1946 „Raumlufttechnik – Lüftung von Gebäuden“

Abrechnungseinheit: Stück (Stk.) pro Öffnung

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Menge: 20,000 Stk
